# Base de toma de corriente empotrada

- Propiedad del archivo: CYPE INGENIEROS, S.A.
- Formato: FIEBDC-3/2002
- Divisa: EUR
- Costes indirectos: 3.00 %
- IVA: 21.00 %

## I Instalaciones

### IE Eléctricas

#### IEM Mecanismos

**IEM060** Ud Base de toma de corriente empotrada.
Base de toma de corriente, bipolar con contacto de tierra (2P+T), tipo Schuko, de intensidad asignada 16 A, tensión asignada 250 V, serie Sky Niessen "NIESSEN" formada por mecanismo para base de toma de corriente con contacto de tierra (2P+T), tipo Schuko, con obturador para protección infantil, referencia 8188, tapa para base de toma de corriente con contacto de tierra (2P+T), tipo Schuko, de material termoplástico, color blanco, serie Sky Niessen, referencia 8588 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt33nie070a | Ud | Mecanismo para base de toma de corriente con contacto de tierra (2P+T), tipo Schuko, con obturador para protección infantil, referencia 8188 "NIESSEN", intensidad asignada 16 A, tensión asignada 250 V, grado de protección IP20, para empotrar. (material) | 1.000 | 6.18 | 6.18 |
| mt33nie271aab | Ud | Tapa para base de toma de corriente con contacto de tierra (2P+T), tipo Schuko, de material termoplástico, color blanco, serie Sky Niessen, referencia 8588 BL "NIESSEN". (material) | 1.000 | 5.06 | 5.06 |
| mt33nie201zan1 | Ud | Marco embellecedor para 1 elemento, de material termoplástico, color blanco, serie Sky Niessen, referencia 8571.1 BL "NIESSEN". (material) | 1.000 | 3.63 | 3.63 |
| mo003 | h | Oficial 1ª electricista. (mano de obra) | 0.190 | 23.74 | 4.51 |
| % | % | Costes directos complementarios | 2 % | 19.38 | 0.39 |
|  |  | Costes directos |  |  | 19.77 |
