# Base de toma de usuario de señales de radiodifusión sonora y televisión, empotrada

- Propiedad del archivo: CYPE INGENIEROS, S.A.
- Formato: FIEBDC-3/2002
- Divisa: EUR
- Costes indirectos: 3.00 %
- IVA: 21.00 %

## I Instalaciones

### IE Eléctricas

#### IEM Mecanismos

**IEM110** Ud Base de toma de usuario de señales de radiodifusión sonora y televisión, empotrada.
Toma de derivación de TV-R, sin filtro, serie Sky Niessen "NIESSEN" formada por mecanismo para toma de derivación de TV-R, sin filtro, referencia 8150, tapa para toma de TV-R, de material termoplástico, color blanco, serie Sky Niessen, referencia 8550 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt40nie090a | Ud | Mecanismo para toma de derivación de TV-R, sin filtro, referencia 8150 "NIESSEN", para banda de frecuencias 10-862 MHz, atenuación 10 dB, grado de protección IP20, para empotrar. (material) | 1.000 | 14.37 | 14.37 |
| mt40nie291ab | Ud | Tapa para toma de TV-R, de material termoplástico, color blanco, serie Sky Niessen, referencia 8550 BL "NIESSEN", grado de protección IP20. (material) | 1.000 | 5.10 | 5.10 |
| mt33nie201zan1 | Ud | Marco embellecedor para 1 elemento, de material termoplástico, color blanco, serie Sky Niessen, referencia 8571.1 BL "NIESSEN". (material) | 1.000 | 3.72 | 3.72 |
| mo003 | h | Oficial 1ª electricista. (mano de obra) | 0.210 | 23.74 | 4.99 |
| % | % | Costes directos complementarios | 2 % | 28.18 | 0.56 |
|  |  | Costes directos |  |  | 28.74 |
