# Toma de audio, vídeo, voz y datos, empotrada

- Propiedad del archivo: CYPE INGENIEROS, S.A.
- Formato: FIEBDC-3/2002
- Divisa: EUR
- Costes indirectos: 3.00 %
- IVA: 21.00 %

## I Instalaciones

### IE Eléctricas

#### IEM Mecanismos

**IEM115** Ud Toma de audio, vídeo, voz y datos, empotrada.
Toma simple RJ-12, serie Sky Niessen "NIESSEN" formada por mecanismo para toma simple con conector hembra tipo RJ-12 con 6 contactos, referencia 8117, tapa para toma de teléfono e informática, de material termoplástico, color blanco, serie Sky Niessen, referencia 8517 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt40nie080a | Ud | Mecanismo para toma simple con conector hembra tipo RJ-12 con 6 contactos, referencia 8117 "NIESSEN", grado de protección IP20, para empotrar. (material) | 1.000 | 12.84 | 12.84 |
| mt40nie281ab | Ud | Tapa para toma de teléfono e informática, de material termoplástico, color blanco, serie Sky Niessen, referencia 8517 BL "NIESSEN", grado de protección IP20. (material) | 1.000 | 5.14 | 5.14 |
| mt33nie201zan1 | Ud | Marco embellecedor para 1 elemento, de material termoplástico, color blanco, serie Sky Niessen, referencia 8571.1 BL "NIESSEN". (material) | 1.000 | 3.63 | 3.63 |
| mo003 | h | Oficial 1ª electricista. (mano de obra) | 0.220 | 23.74 | 5.22 |
| % | % | Costes directos complementarios | 2 % | 26.83 | 0.54 |
|  |  | Costes directos |  |  | 27.37 |
