# Interruptor empotrado

- Propiedad del archivo: CYPE INGENIEROS, S.A.
- Formato: FIEBDC-3/2002
- Divisa: EUR
- Costes indirectos: 3.00 %
- IVA: 21.00 %

## I Instalaciones

### IE Eléctricas

#### IEM Mecanismos

**IEM020** Ud Interruptor empotrado.
Interruptor unipolar, de intensidad asignada 10 A, tensión asignada 250 V, serie Sky Niessen "NIESSEN" formado por mecanismo para interruptor unipolar (1P), referencia 8101, tecla para interruptor/conmutador, de material termoplástico, color blanco, serie Sky Niessen, referencia 8501 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt33nie010a | Ud | Mecanismo para interruptor unipolar (1P), referencia 8101 "NIESSEN", intensidad asignada 10 A, tensión asignada 250 V, grado de protección IP20, para empotrar. (material) | 1.000 | 7.01 | 7.01 |
| mt33nie211ab | Ud | Tecla para interruptor/conmutador, de material termoplástico, color blanco, serie Sky Niessen, referencia 8501 BL "NIESSEN". (material) | 1.000 | 4.41 | 4.41 |
| mt33nie201zan1 | Ud | Marco embellecedor para 1 elemento, de material termoplástico, color blanco, serie Sky Niessen, referencia 8571.1 BL "NIESSEN". (material) | 1.000 | 3.63 | 3.63 |
| mo003 | h | Oficial 1ª electricista. (mano de obra) | 0.204 | 23.74 | 4.84 |
| % | % | Costes directos complementarios | 2 % | 19.89 | 0.40 |
|  |  | Costes directos |  |  | 20.29 |
