# Pulsador empotrado

- Propiedad del archivo: CYPE INGENIEROS, S.A.
- Formato: FIEBDC-3/2002
- Divisa: EUR
- Costes indirectos: 3.00 %
- IVA: 21.00 %

## I Instalaciones

### IE Eléctricas

#### IEM Mecanismos

**IEM050** Ud Pulsador empotrado.
Pulsador, de intensidad asignada 10 A, tensión asignada 250 V, serie Sky Niessen "NIESSEN" formado por mecanismo para pulsador, referencia 8104, tecla con símbolo de campana para pulsador, de material termoplástico, color blanco, serie Sky Niessen, referencia 8504 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt33nie050a | Ud | Mecanismo para pulsador, referencia 8104 "NIESSEN", intensidad asignada 10 A, tensión asignada 250 V, grado de protección IP20, para empotrar. (material) | 1.000 | 7.21 | 7.21 |
| mt33nie251ab | Ud | Tecla con símbolo de campana para pulsador, de material termoplástico, color blanco, serie Sky Niessen, referencia 8504 BL "NIESSEN". (material) | 1.000 | 4.73 | 4.73 |
| mt33nie201zan1 | Ud | Marco embellecedor para 1 elemento, de material termoplástico, color blanco, serie Sky Niessen, referencia 8571.1 BL "NIESSEN". (material) | 1.000 | 3.63 | 3.63 |
| mo003 | h | Oficial 1ª electricista. (mano de obra) | 0.204 | 23.74 | 4.84 |
| % | % | Costes directos complementarios | 2 % | 20.41 | 0.41 |
|  |  | Costes directos |  |  | 20.82 |
