# Zumbador empotrado

- Propiedad del archivo: CYPE INGENIEROS, S.A.
- Formato: FIEBDC-3/2002
- Divisa: EUR
- Costes indirectos: 3.00 %
- IVA: 21.00 %

## I Instalaciones

### IE Eléctricas

#### IEM Mecanismos

**IEM090** Ud Zumbador empotrado.
Zumbador con tono regulable, de tensión asignada 250 V, serie Sky Niessen "NIESSEN" formado por mecanismo para zumbador con tono regulable, referencia 8119, tapa con perforaciones, para timbre, zumbador y altavoz, de material termoplástico, color blanco, serie Sky Niessen, referencia 8529 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt33nie090a | Ud | Mecanismo para zumbador con tono regulable, referencia 8119 "NIESSEN", tensión asignada 250 V, nivel sonoro 72 dB, grado de protección IP20, para empotrar. (material) | 1.000 | 20.90 | 20.90 |
| mt33nie291ab | Ud | Tapa con perforaciones, para timbre, zumbador y altavoz, de material termoplástico, color blanco, serie Sky Niessen, referencia 8529 BL "NIESSEN", grado de protección IP20. (material) | 1.000 | 5.70 | 5.70 |
| mt33nie201zan1 | Ud | Marco embellecedor para 1 elemento, de material termoplástico, color blanco, serie Sky Niessen, referencia 8571.1 BL "NIESSEN". (material) | 1.000 | 3.63 | 3.63 |
| mo003 | h | Oficial 1ª electricista. (mano de obra) | 0.204 | 23.74 | 4.84 |
| % | % | Costes directos complementarios | 2 % | 35.07 | 0.70 |
|  |  | Costes directos |  |  | 35.77 |
