# Caja para mecanismo, empotrada

- Propiedad del archivo: CYPE Ingenieros S.A.
- Formato: FIEBDC-3/2016
- Programa: Generador de precios de la construcción. CYPE Ingenieros, S.A.
- Fecha: 23/01/2025
- Divisa: EUR
- Costes indirectos: 3 %
- IVA: 21 %

## I Instalaciones

### IE Eléctricas

#### IEM Mecanismos

**IEM010** Ud Caja para mecanismo, empotrada.
Caja universal para 1 elemento de dos módulos o para 2 elementos de un módulo, de plástico libre de halógenos, color negro, "NIESSEN", con grado de protección IP20. Instalación empotrada.
Criterio de valoración económica: El precio no incluye las ayudas de albañilería.
Incluye: Replanteo. Montaje. Colocación.
Criterio de medición de proyecto: Número de unidades previstas, según documentación gráfica de Proyecto.
Criterio de medición de obra: Se medirá el número de unidades realmente ejecutadas según especificaciones de Proyecto.

| Código | Ud | Descripción | Rendimiento | Precio | Importe |
|---|---|---|---|---|---|
| mt33nie002a | Ud | Caja universal para 1 elemento de dos módulos o para 2 elementos de un módulo, de plástico libre de halógenos, color negro, "NIESSEN", con grado de protección IP20, para empotrar, incluso tornillos de fijación del mecanismo. (material) | 1 | 0.65 | 0.650 |
| mo003 | h | Oficial 1ª electricista. (mano de obra) | 0.054 | 23.74 | 1.282 |
| % | % | Costes directos complementarios | 2 % | 1.932 | 0.039 |
|  |  | Costes directos |  |  | 1.971 |
