# Timbre empotrado

- Propiedad del archivo: CYPE Ingenieros S.A.
- Formato: FIEBDC-3/2016
- Programa: Generador de precios de la construcción. CYPE Ingenieros, S.A.
- Fecha: 23/01/2025
- Divisa: EUR
- Costes indirectos: 3 %
- IVA: 21 %

## I Instalaciones

### IE Eléctricas

#### IEM Mecanismos

**IEM093** Ud Timbre empotrado.
Timbre con 4 melodías, de tensión asignada 230 V, serie Sky Niessen "NIESSEN" formado por mecanismo para timbre con 4 melodías, referencia 8124.2, tapa con perforaciones, para timbre, zumbador y altavoz, de material termoplástico, color blanco, serie Sky Niessen, referencia 8529 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt33nie092d | Ud | Mecanismo para timbre con 4 melodías, referencia 8124.2 "NIESSEN", tensión asignada 230 V, nivel sonoro 72 dB, grado de protección IP20, para empotrar. (material) | 1 | 55.69 | 55.690 |
| mt33nie291ab | Ud | Tapa con perforaciones, para timbre, zumbador y altavoz, de material termoplástico, color blanco, serie Sky Niessen, referencia 8529 BL "NIESSEN", grado de protección IP20. (material) | 1 | 5.7 | 5.700 |
| mt33nie201zan1 | Ud | Marco embellecedor para 1 elemento, de material termoplástico, color blanco, serie Sky Niessen, referencia 8571.1 BL "NIESSEN". (material) | 1 | 3.63 | 3.630 |
| mo003 | h | Oficial 1ª electricista. (mano de obra) | 0.204 | 23.74 | 4.843 |
| % | % | Costes directos complementarios | 2 % | 69.863 | 1.397 |
|  |  | Costes directos |  |  | 71.260 |

## Recursos

**mt33nie201zan1** Ud Marco embellecedor para 1 elemento
Datos técnicos: Coste energético 3.019 MJ; Emisión de CO2 0.175 kg
Residuos:
- embalaje: re150101 Envases de papel y cartón. (componente de residuo); rendimiento 0.03 kg; Código LER 15 01 01; Masa del elemento 1 kg; Volumen 0.001333 m3
