# Regulador electrónico de tensión, empotrado

- Propiedad del archivo: CYPE Ingenieros S.A.
- Formato: FIEBDC-3/2016
- Programa: Generador de precios de la construcción. CYPE Ingenieros, S.A.
- Fecha: 23/01/2025
- Divisa: EUR
- Costes indirectos: 3 %
- IVA: 21 %

## I Instalaciones

### IE Eléctricas

#### IEM Mecanismos

**IEM100** Ud Regulador electrónico de tensión, empotrado.
Regulador electrónico con mando rotativo, serie Sky Niessen "NIESSEN" formado por mecanismo para regulador electrónico de LED con accionamiento por mando rotativo, referencia 8160.6, tapa con mando rotativo para regulador electrónico de LED con accionamiento por mando rotativo, de material termoplástico, color blanco, serie Sky Niessen, referencia 8560.2 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt33nie100a | Ud | Mecanismo para regulador electrónico de LED con accionamiento por mando rotativo, referencia 8160,6 "NIESSEN", tensión asignada 230 V, de 2 a 400 W de potencia total instalada, grado de protección IP20, para empotrar. (material) | 1 | 96.31 | 96.310 |
| mt33nie301ab | Ud | Tapa con mando rotativo para regulador electrónico de LED con accionamiento por mando rotativo, de material termoplástico, color blanco, serie Sky Niessen, referencia 8560.2 BL "NIESSEN", grado de protección IP20. (material) | 1 | 16.65 | 16.650 |
| mt33nie201zan1 | Ud | Marco embellecedor para 1 elemento, de material termoplástico, color blanco, serie Sky Niessen, referencia 8571.1 BL "NIESSEN". (material) | 1 | 3.63 | 3.630 |
| mo003 | h | Oficial 1ª electricista. (mano de obra) | 0.204 | 23.74 | 4.843 |
| % | % | Costes directos complementarios | 2 % | 121.433 | 2.429 |
|  |  | Costes directos |  |  | 123.862 |

## Recursos

**mt33nie201zan1** Ud Marco embellecedor para 1 elemento
Datos técnicos: Coste energético 3.019 MJ; Emisión de CO2 0.175 kg
Residuos:
- embalaje: re150101 Envases de papel y cartón. (componente de residuo); rendimiento 0.03 kg; Código LER 15 01 01; Masa del elemento 1 kg; Volumen 0.001333 m3
