# Base de toma de usuario de señales de radiodifusión sonora y televisión, empotrada

- Propiedad del archivo: CYPE Ingenieros S.A.
- Formato: FIEBDC-3/2016
- Programa: Generador de precios de la construcción. CYPE Ingenieros, S.A.
- Fecha: 23/01/2025
- Divisa: EUR
- Costes indirectos: 3 %
- IVA: 21 %

## I Instalaciones

### IE Eléctricas

#### IEM Mecanismos

**IEM110** Ud Base de toma de usuario de señales de radiodifusión sonora y televisión, empotrada.
Toma de derivación de TV-R, sin filtro, serie Sky Niessen "NIESSEN" formada por mecanismo para toma de derivación de TV-R, sin filtro, referencia 8150, tapa para toma de TV-R, de material termoplástico, color blanco, serie Sky Niessen, referencia 8550 BL y marco embellecedor para 1 elemento, de material termoplástico, color blanco, serie Sky Niessen, referencia 8571.1 BL. Instalación empotrada.
Criterio de valoración económica: El precio no incluye la caja para mecanismo empotrado.
Incluye: Montaje, conexionado y comprobación de su correcto funcionamiento.
Criterio de medición de proyecto: Número de unidades previstas, según documentación gráfica de Proyecto.
Criterio de medición de obra: Se medirá el número de unidades realmente ejecutadas según especificaciones de Proyecto.

| Código | Ud | Descripción | Rendimiento | Precio | Importe |
|---|---|---|---|---|---|
| mt40nie090a | Ud | Mecanismo para toma de derivación de TV-R, sin filtro, referencia 8150 "NIESSEN", para banda de frecuencias 10-862 MHz, atenuación 10 dB, grado de protección IP20, para empotrar. (material) | 1 | 14.09 | 14.090 |
| mt40nie291ab | Ud | Tapa para toma de TV-R, de material termoplástico, color blanco, serie Sky Niessen, referencia 8550 BL "NIESSEN", grado de protección IP20. (material) | 1 | 4.98 | 4.980 |
| mt33nie201zan1 | Ud | Marco embellecedor para 1 elemento, de material termoplástico, color blanco, serie Sky Niessen, referencia 8571.1 BL "NIESSEN". (material) | 1 | 3.63 | 3.630 |
| mo003 | h | Oficial 1ª electricista. (mano de obra) | 0.225 | 23.74 | 5.342 |
| % | % | Costes directos complementarios | 2 % | 28.042 | 0.561 |
|  |  | Costes directos |  |  | 28.603 |

## Recursos

**mt40nie090a** Ud Mecanismo para toma de derivación de TV-R
Datos técnicos: Coste energético 6.703 MJ; Emisión de CO2 0.360 kg
Residuos:
- embalaje: re150101 Envases de papel y cartón. (componente de residuo); rendimiento 0.032 kg; Código LER 15 01 01; Masa del elemento 1 kg; Volumen 0.001333 m3

**mt33nie201zan1** Ud Marco embellecedor para 1 elemento
Datos técnicos: Coste energético 3.019 MJ; Emisión de CO2 0.175 kg
Residuos:
- embalaje: re150101 Envases de papel y cartón; rendimiento 0.03 kg
